# Leistungsbeschreibung (GAEB 90, DA81)

## AUSSCHREIBEN.DE

### 01 SeTec Sicherheitstechnik GmbH

*Hinweis*
SeTec Vertriebsgesellschaft für Brand- und Einbruchmeld
esysteme mbH

Hauptstraße 40 a
D-82229 Seefeld
Telefon +49 (0)8152 9913-0
Fax +49 (0)8152 9913-20
info@setec-gmbh.net
http://www.setec-gmbh.net

#### 01.01 Handfeuermelder

**01.01.0001 Handfeuermelder "Haus / Flamme"**
Handfeuermelder "Haus / Flamme"

Melder zur manuellen Auslösung eines Brandalarms
bzw. einer Gefahrenmeldung für Innenanwendungen.
Zum Anschluss an allen gängigen Brandmeldezentralen
mit Grenzwertmeldetechnik. Der Handfeuermelder aus
Kunststoff bietet eine hohe Formstabilität und eine
problemlose Montage mit beliebiger Leitungszuführung
darüber hinaus ein automatisches Entriegeln des
Druckknopfes beim Öffnen oder Schließen der Tür,
verschließbare Tür mit großem Öffnungswinkel (195°) und
Platz für integrierbare Funkbausteine oder Batterien.
Der Melder wird nach DIN EN 54-11 hergestellt und ist
VdS-Anerkannt.

Technische Daten:

Beschriftung : "Haus / Flamme"
Farbe : RAL 3000, rot
Schutzart : IP 42
Betriebsspannung : 12 - 24 VDC
Alarmstromaufnahme : 7 mA
Temperaturbereich : - 10° bis 50 °C
Material : ABS Kunststoff
Maße HxBxT/mm : 125 x 125 x 36
Gewicht : 200 g
VdS Nummer : G 295029
SeTec Art.-Nr. : B10300K

Oder gleichwertig.

Liefern und montieren.
Menge: 0,000

**01.01.0002 Handfeuermelder "Feuerwehr + Haus / Flamme"**
Handfeuermelder "Feuerwehr + Haus / Flamme"

Melder zur manuellen Auslösung eines Brandalarms
bzw. einer Gefahrenmeldung für Innenanwendungen.
Zum Anschluss an allen gängigen Brandmeldezentralen mit
Grenzwertmeldetechnik. Der Handfeuermelder aus
Kunststoff bietet eine hohe Formstabilität und eine
problemlose Montage mit beliebiger Leitungszuführung,
darüber hinaus ein automatisches Entriegeln des
Druckknopfes beim Öffnen oder Schließen der Tür,
verschließbare Tür mit großem Öffnungswinkel (195°) und
Platz für integrierbare Funkbausteine oder Batterien.
Der Melder wird nach DIN EN 54-11 hergestellt und ist
VdS-Anerkannt.

Technische Daten:

Beschriftung : "Feuerwehr + Haus / Flamme"
Farbe : RAL 3000, rot
Schutzart : IP 42
Betriebsspannung : 12 - 24 VDC
Alarmstromaufnahme : 7 mA
Temperaturbereich : - 10° bis 50 °C
Material : ABS Kunststoff
Maße HxBxT/mm : 125 x 125 x 36
Gewicht : 200 g
VdS Nummer : G 295029
SeTec Art.-Nr. : B10300KB

Oder gleichwertig.

Liefern und montieren.
Menge: 0,000

**01.01.0003 Handfeuermelder "HAUSALARM"**
Handfeuermelder "HAUSALARM"

Melder zur manuellen Auslösung eines Brandalarms
bzw. einer Gefahrenmeldung für Innenanwendungen.
Zum Anschluss an allen gängigen Brandmeldezentralen mit
Grenzwertmeldetechnik. Der Handmelder aus Kunststoff
bietet eine hohe Formstabilität und eine problemlose
Montage mit beliebiger Leitungszuführung, darüber
hinaus ein automatisches Entriegeln des Druckknopfes
beim Öffnen oder Schließen der Tür, verschließbare Tür
mit großem Öffnungswinkel (195°) und Platz für
integrierbare Funkbausteine oder Batterien.
Der Melder wird nach DIN EN 54-11 hergestellt und ist
VdS-Anerkannt.

Technische Daten:

Beschriftung : "HAUSALARM"
Farbe : RAL 5005, blau
Schutzart : IP 42
Betriebsspannung : 12 - 24 VDC
Alarmstromaufnahme : 7 mA
Temperaturbereich : - 10° bis 50 °C
Material : ABS Kunststoff
Maße HxBxT/mm : 125 x 125 x 36
Gewicht : 200 g
VdS Nummer : G 295029
SeTec Art.-Nr. : B10301K

Oder gleichwertig.

Liefern und montieren.
Menge: 0,000

**01.01.0004 Handfeuermelder "Haus / Flamme"**
Handfeuermelder "Haus / Flamme"

Melder zur manuellen Auslösung eines Brandalarms
bzw. einer Gefahrenmeldung für Innenanwendungen.
Zum Anschluss an allen gängigen Brandmeldezentralen mit
Grenzwertmeldetechnik. Der Handfeuermelder aus Metall
bietet eine hohe Stabilität durch 2 mm starkes
Stahlblech und eine unproblematische Montage mit
Leitungszuführung von oben bzw. durch die Rückwand,
darüber hinaus ein automatisches Entriegeln des
Druckknopfes beim Öffnen oder Schließen der Tür bzw.
Verriegelung der Verschlussmechanik bei ausgelöstem
Druckknopf, 96° Öffnungswinkel der Tür und verdeckt
liegender Türverschluss.
Der Melder wird nach DIN EN 54-11 hergestellt und ist
VdS-Anerkannt.

Technische Daten:

Beschriftung : "Haus / Flamme"
Farbe : RAL 3000, rot
Schutzart : IP 42
Betriebsspannung : 12 - 24 VDC
Alarmstromaufnahme : 7 mA
Temperaturbereich : - 10° bis 50 °C
Material : Stahlblech, pulverbeschichtet
Maße HxBxT/mm : 125 x 125 x 39
Gewicht : 550 g
VdS Nummer : G 295029
SeTec Art.-Nr. : B20310

Oder gleichwertig.

Liefern und montieren.
Menge: 0,000

**01.01.0005 Handfeuermelder "Feuerwehr + Haus / Flamme"**
Handfeuermelder "Feuerwehr + Haus / Flamme"

Melder zur manuellen Auslösung eines Brandalarms
bzw. einer Gefahrenmeldung für Innenanwendungen.
Zum Anschluss an allen gängigen Brandmeldezentralen mit
Grenzwertmeldetechnik. Der Handfeuermelder aus Metall
bietet eine hohe Stabilität durch 2 mm starkes
Stahlblech und eine unproblematische Montage mit
Leitungszuführung von oben bzw. durch die Rückwand,
darüber hinaus ein automatisches Entriegeln des
Druckknopfes beim Öffnen oder Schließen der Tür bzw.
Verriegelung der Verschlussmechanik bei ausgelöstem
Druckknopf, 96° Öffnungswinkel der Tür und verdeckt
liegender Türverschluss.
Der Melder wird nach DIN EN 54-11 hergestellt und ist
 VdS-Anerkannt.

Technische Daten:

Beschriftung : "Feuerwehr + Haus / Flamme"
Farbe : RAL 3000, rot
Schutzart : IP 42
Betriebsspannung : 12 - 24 VDC
Alarmstromaufnahme : 7 mA
Temperaturbereich : - 10° bis 50 °C
Material : Stahlblech, pulverbeschichtet
Maße HxBxT/mm : 125 x 125 x 39
Gewicht : 550 g
VdS Nummer : G 295029
SeTec Art.-Nr. : B20320

Oder gleichwertig.

Liefern und montieren.
Menge: 0,000

**01.01.0006 Handfeuermelder "HAUSALARM"**
Handfeuermelder "HAUSALARM"

Melder zur manuellen Auslösung eines Brandalarms
bzw. einer Gefahrenmeldung für Innenanwendungen.
Zum Anschluss an allen gängigen Brandmeldezentralen mit
Grenzwertmeldetechnik. Der Handmelder aus Metall bietet
eine hohe Stabilität durch 2 mm starkes Stahlblech und
eine unproblematische Montage mit Leitungszuführung von
oben bzw. durch die Rückwand, darüber hinaus ein
automatisches Entriegeln des Druckknopfes beim Öffnen
oder Schließen der Tür bzw. Verriegelung der
Verschlussmechanik bei ausgelöstem Druckknopf, 96°
Öffnungswinkel der Tür und verdeckt liegender
Türverschluss.
Der Melder wird nach DIN EN 54-11 hergestellt und ist
VdS-Anerkannt.

Technische Daten:

Beschriftung : "HAUSALARM"
Farbe : RAL 5005, blau
Schutzart : IP 42
Betriebsspannung : 12 - 24 VDC
Alarmstromaufnahme : 7 mA
Temperaturbereich : - 10° bis 50 °C
Material : Stahlblech, pulverbeschichtet
Maße HxBxT/mm : 125 x 125 x 39
Gewicht : 550 g
VdS Nummer : G 295029
SeTec Art.-Nr. : B20330

Oder gleichwertig.

Liefern und montieren.
Menge: 0,000

**01.01.0007 Handfeuermelder als Set für IP 54 "Haus / Flamme"**
Handfeuermelder als Set für IP 54 "Haus / Flamme"

Melder zur manuellen Auslösung eines Brandalarms
bzw. einer Gefahrenmeldung. Zum Anschluss an allen
gängigen Brandmeldezentralen mit Grenzwertmeldetechnik.
Der Handfeuermelder aus Metall (2 mm Stahlblech)
erreicht durch das Wetterschutzdach und den weiteren
Dichtungen an der Glasscheibe und zwischen Schutzdach
und Handmelder eine Schutzklasse von IP 54, somit ist
ein Einsatz im Außenbereich möglich. Die
Leitungszuführung ist bei den Set IP 54 Meldern nur von
unten möglich. Zur weiteren Ausstattung gehört das
automatische Entriegeln des Druckknopfes beim Öffnen
oder Schließen der Tür bzw. Verriegelung der
Verschlussmechanik bei ausgelöstem Druckknopf, 96°
Öffnungswinkel der Tür und verdeckt liegender
Türverschluss.
Der Melder wird nach DIN EN 54-11 hergestellt und ist V
dS-Anerkannt.

Technische Daten:

Beschriftung : "Haus / Flamme"
Farbe : RAL 3000, rot
Schutzart : IP 54
Betriebsspannung : 12 - 24 VDC
Alarmstromaufnahme : 7 mA
Temperaturbereich : - 10° bis 50 °C
Material : Stahlblech, pulverbeschichtet
Maße HxBxT/mm : 125 x 125 x 39
Gewicht : 550 g
VdS Nummer : G 295029
SeTec Art.-Nr. : B20312

Oder gleichwertig.

Liefern und montieren.
Menge: 0,000

**01.01.0008 Handfeuermelder als Set für IP 54 "Feuerwehr + Haus / Flamme"**
Handfeuermelder als Set für IP 54 "Feuerwehr + Haus / F
lamme"

Melder zur manuellen Auslösung eines Brandalarms
bzw. einer Gefahrenmeldung. Zum Anschluss an allen
gängigen Brandmeldezentralen mit Grenzwertmeldetechnik.
Der Handfeuermelder aus Metall (2 mm Stahlblech)
erreicht durch das Wetterschutzdach und den weiteren
Dichtungen an der Glasscheibe und zwischen Schutzdach
und Handmelder eine Schutzklasse von IP 54, somit ist
ein Einsatz im Außenbereich möglich. Die
Leitungszuführung ist bei den Set IP 54 Meldern nur von
unten möglich. Zur weiteren Ausstattung gehört das
automatische Entriegeln des Druckknopfes beim Öffnen
oder Schließen der Tür bzw. Verriegelung der
Verschlussmechanik bei ausgelöstem Druckknopf, 96°
Öffnungswinkel der Tür und verdeckt liegender
Türverschluss.
Der Melder wird nach DIN EN 54-11 hergestellt und ist
VdS-Anerkannt.

Technische Daten:

Beschriftung : "Feuerwehr + Haus / Flamme"
Farbe : RAL 3000, rot
Schutzart : IP 54
Betriebsspannung : 12 - 24 VDC
Alarmstromaufnahme : 7 mA
Temperaturbereich : - 10° bis 50 °C
Material : Stahlblech, pulverbeschichtet
Maße HxBxT/mm : 125 x 125 x 39
Gewicht : 550 g
VdS Nummer : G 295029
SeTec Art.-Nr. : B20322

Oder gleichwertig.

Liefern und montieren.
Menge: 0,000

**01.01.0009 Handfeuermelder als Set für IP 54 "HAUSALARM"**
Handfeuermelder als Set für IP 54 "HAUSALARM"

Melder zur manuellen Auslösung eines Brandalarms
bzw. einer Gefahrenmeldung. Zum Anschluss an allen
gängigen Brandmeldezentralen mit Grenzwertmeldetechnik.
Der Handfeuermelder aus Metall (2 mm Stahlblech)
erreicht durch das Wetterschutzdach und den weiteren
Dichtungen an der Glasscheibe und zwischen Schutzdach
und Handmelder eine Schutzklasse von IP 54, somit ist
ein Einsatz im Außenbereich möglich. Die
Leitungszuführung ist bei den Set IP 54 Meldern nur
von unten möglich. Zur weiteren Ausstattung gehört das
automatische Entriegeln des Druckknopfes beim Öffnen
oder Schließen der Tür bzw. Verriegelung der
Verschlussmechanik bei ausgelöstem Druckknopf, 96°
Öffnungswinkel der Tür und verdeckt liegender
Türverschluss.
Der Melder wird nach DIN EN 54-11 hergestellt und ist
VdS-Anerkannt.

Technische Daten:

Beschriftung : "HAUSALARM"
Farbe : RAL 5005, blau
Schutzart : IP 54
Betriebsspannung : 12 - 24 VDC
Alarmstromaufnahme : 7 mA
Temperaturbereich : - 10° bis 50 °C
Material : Stahlblech, pulverbeschichtet
Maße HxBxT/mm : 125 x 125 x 39
Gewicht : 550 g
VdS Nummer : G 295029
SeTec Art.-Nr. : B20332

Oder gleichwertig.

Liefern und montieren.
Menge: 0,000

**01.01.0010 Handfeuermelder "Haus / Flamme" XP95**
Handfeuermelder "Haus / Flamme" XP95

Melder zur manuellen Auslösung eines Brandalarms
bzw. einer Gefahrenmeldung für Innenanwendungen.
Adressierbarer Kunststoff Handfeuermelder zum Anschluss
an allen Brandmeldezentralen mit Apollo Protokoll in
Ringbustechnik. Der Melder verfügt über einen Isolator
der im Kurzschlussfall die betreffenden Abschnitte
abtrennt, darüber hinaus wird eine hohe Formstabilität
und eine problemlose Montage mit beliebiger
Leitungszuführung, ein automatisches Entriegeln des
Druckknopfes beim Öffnen oder Schließen der Tür,
verschließbare Tür mit großem Öffnungswinkel (195°) und
Platz für integrierbare Funkbausteine oder Batterien
bereitgestellt.
Der Melder wird nach DIN EN 54-11 und EN 54-17
hergestellt und ist VdS-Anerkannt.

Technische Daten:

Beschriftung : "Haus / Flamme"
Farbe : RAL 3000, rot
Schutzart : IP 42
Betriebsspannung : Apollo Loop
Ruhestromaufnahme : < 1 mA
Alarmstromaufnahme : 1,5 mA
Temperaturbereich : - 10° bis 50 °C
Material : ABS Kunststoff
Maße HxBxT/mm : 125 x 125 x 36
Gewicht : 200 g
VdS Nummer : G 297029
SeTec Art.-Nr. : B30110

Oder gleichwertig.

Liefern und montieren.
Menge: 0,000

**01.01.0011 Handfeuermelder "Feuerwehr + Haus / Flamme" XP95**
Handfeuermelder "Feuerwehr + Haus / Flamme" XP95

Melder zur manuellen Auslösung eines Brandalarms
bzw. einer Gefahrenmeldung für Innenanwendungen.
Adressierbarer Kunststoff Handfeuermelder zum Anschluss
an allen Brandmeldezentralen mit Apollo Protokoll in
Ringbustechnik. Der Melder verfügt über einen Isolator
der im Kurzschlussfall die betreffenden Abschnitte
abtrennt, darüber hinaus wird eine hohe Formstabilität
und eine problemlose Montage mit beliebiger
Leitungszuführung, ein automatisches Entriegeln des
Druckknopfes beim Öffnen oder Schließen der Tür,
verschließbare Tür mit großem Öffnungswinkel (195°) und
Platz für integrierbare Funkbausteine oder Batterien
bereitgestellt.
Der Melder wird nach DIN EN 54-11 und EN 54-17
hergestellt und ist VdS-Anerkannt.

Technische Daten:

Beschriftung : "Feuerwehr + Haus / Flamme"
Farbe : RAL 3000, rot
Schutzart : IP 42
Betriebsspannung : Apollo Loop
Ruhestromaufnahme : < 1 mA
Alarmstromaufnahme : 1,5 mA
Temperaturbereich : - 10° bis 50 °C
Material : ABS Kunststoff
Maße HxBxT/mm : 125 x 125 x 36
Gewicht : 200 g
VdS Nummer : G 297029
SeTec Art.-Nr. : B30120

Oder gleichwertig.

Liefern und montieren.
Menge: 0,000

**01.01.0012 Handfeuermelder "HAUSALARM" XP95**
Handfeuermelder "HAUSALARM" XP95

Melder zur manuellen Auslösung eines Brandalarms
bzw. einer Gefahrenmeldung für Innenanwendungen.
Adressierbarer Kunststoff Handmelder zum Anschluss an
allen Brandmeldezentralen mit Apollo Protokoll in
Ringbustechnik. Der Melder verfügt über einen Isolator
der im Kurzschlussfall die betreffenden Abschnitte
abtrennt, darüber hinaus wird eine hohe Formstabilität
und eine problemlose Montage mit beliebiger
Leitungszuführung, ein automatisches Entriegeln des
Druckknopfes beim Öffnen oder Schließen der Tür,
verschließbare Tür mit großem Öffnungswinkel (195°) und
Platz für integrierbare Funkbausteine oder Batterien
bereitgestellt.
Der Melder wird nach DIN EN 54-11 und EN 54-17
hergestellt und ist VdS-Anerkannt.

Technische Daten:

Beschriftung : "HAUSALARM"
Farbe : RAL 5005, blau
Schutzart : IP 42
Betriebsspannung : Apollo Loop
Ruhestromaufnahme : < 1 mA
Alarmstromaufnahme : 1,5 mA
Temperaturbereich : - 10° bis 50 °C
Material : ABS Kunststoff
Maße HxBxT/mm : 125 x 125 x 36
Gewicht : 200 g
VdS Nummer : G 297029
SeTec Art.-Nr. : B30130

Oder gleichwertig.

Liefern und montieren.
Menge: 0,000

**01.01.0013 Handfeuermelder "Haus / Flamme" XP 95**
Handfeuermelder "Haus / Flamme" XP 95

Melder zur manuellen Auslösung eines Brandalarms
bzw. einer Gefahrenmeldung für Innenanwendungen.
Adressierbarer Metall Handfeuermelder zum Anschluss an
allen Brandmeldezentralen mit Apollo Protokoll in
Ringbustechnik. Der Melder verfügt über einen Isolator
der im Kurzschlussfall die betreffenden Abschnitte
abtrennt, darüber hinaus wird eine hohe Stabilität
durch 2 mm starkes Stahlblech und eine unproblematische
Montage mit Leitungszuführung von oben bzw. durch die
Rückwand, ein automatisches Entriegeln des Druckknopfes
beim Öffnen oder Schließen der Tür bzw. Verriegelung
der Verschlussmechanik bei ausgelöstem Druckknopf, 96°
Öffnungswinkel der Tür und verdeckt liegender
Türverschluss bereitgestellt.
Der Melder wird nach DIN EN 54-11 und EN 54-17
hergestellt und ist VdS-Anerkannt.

Technische Daten:

Beschriftung : "Haus / Flamme"
Farbe : RAL 3000, rot
Schutzart : IP 42
Betriebsspannung : Apollo Loop
Ruhestromaufnahme : < 1 mA
Alarmstromaufnahme : 1,5 mA
Temperaturbereich : - 10° bis 50 °C
Material : Stahlblech, pulverbeschichtet
Maße HxBxT/mm : 125 x 125 x 39
Gewicht : 550 g
VdS Nummer : G 297029
SeTec Art.-Nr. : B40110

Oder gleichwertig.

Liefern und montieren.
Menge: 0,000

**01.01.0014 Handfeuermelder "Feuerwehr + Haus / Flamme" XP 95**
Handfeuermelder "Feuerwehr + Haus / Flamme" XP 95

Melder zur manuellen Auslösung eines Brandalarms
bzw. einer Gefahrenmeldung für Innenanwendungen.
Adressierbarer Metall Handfeuermelder zum Anschluss an
allen Brandmeldezentralen mit Apollo Protokoll in
Ringbustechnik. Der Melder verfügt über einen Isolator
der im Kurzschlussfall die betreffenden Abschnitte
abtrennt, darüber hinaus wird eine hohe Stabilität
durch 2 mm starkes Stahlblech und eine unproblematische
Montage mit Leitungszuführung von oben bzw. durch die
Rückwand, ein automatisches Entriegeln des Druckknopfes
beim Öffnen oder Schließen der Tür bzw. Verriegelung
der Verschlussmechanik bei ausgelöstem Druckknopf, 96°
Öffnungswinkel der Tür und verdeckt liegender
Türverschluss bereitgestellt.
Der Melder wird nach DIN EN 54-11 und EN 54-17
hergestellt und ist VdS-Anerkannt.

Technische Daten:

Beschriftung : "Haus / Flamme"
Farbe : RAL 3000, rot
Schutzart : IP 42
Betriebsspannung : Apollo Loop
Ruhestromaufnahme : < 1 mA
Alarmstromaufnahme : 1,5 mA
Temperaturbereich : - 10° bis 50 °C
Material : Stahlblech, pulverbeschichtet
Maße HxBxT/mm : 125 x 125 x 39
Gewicht : 550 g
VdS Nummer : G 297029
SeTec Art.-Nr. : B40120

Oder gleichwertig.

Liefern und montieren.
Menge: 0,000

**01.01.0015 Handfeuermelder "HAUSALARM" XP 95**
Handfeuermelder "HAUSALARM" XP 95

Melder zur manuellen Auslösung eines Brandalarms
bzw. einer Gefahrenmeldung für Innenanwendungen.
Adressierbarer Metall Handfeuermelder zum Anschluss an
allen Brandmeldezentralen mit Apollo Protokoll in
Ringbustechnik. Der Melder verfügt über einen Isolator
der im Kurzschlussfall die betreffenden Abschnitte
abtrennt, darüber hinaus wird eine hohe Stabilität
durch 2 mm starkes Stahlblech und eine
unproblematische Montage mit Leitungszuführung von
oben bzw. durch die Rückwand, ein automatisches
Entriegeln des Druckknopfes beim Öffnen oder Schließen
der Tür bzw. Verriegelung der Verschlussmechanik bei
ausgelöstem Druckknopf, 96° Öffnungswinkel der Tür und
verdeckt liegender Türverschluss bereitgestellt.
Der Melder wird nach DIN EN 54-11 und EN 54-17
hergestellt und ist VdS-Anerkannt.

Technische Daten:

Beschriftung : "HAUSALARM"
Farbe : RAL 5005, blau
Schutzart : IP 42
Betriebsspannung : Apollo Loop
Ruhestromaufnahme : < 1 mA
Alarmstromaufnahme : 1,5 mA
Temperaturbereich : - 10° bis 50 °C
Material : Stahlblech, pulverbeschichtet
Maße HxBxT/mm : 125 x 125 x 39
Gewicht : 550 g
VdS Nummer : G 297029
SeTec Art.-Nr. : B40110

Oder gleichwertig.

Liefern und montieren.
Menge: 0,000

**01.01.0016 Handfeuermelder als Set für IP 54 "Haus / Flamme" XP 95**
Handfeuermelder als Set für IP 54 "Haus / Flamme" XP 95

Melder zur manuellen Auslösung eines Brandalarms
bzw. einer Gefahrenmeldung. Adressierbarer Metall
Handfeuermelder(2 mm Stahlblech) zum Anschluss an allen
Brandmeldezentralen mit Apollo Protokoll in
Ringbustechnik. Der eingebaut Isolator trennt im
Kurzschlussfall die betreffenden Abschnitte ab. Der
Handfeuermelder erreicht durch das Wetterschutzdach und
den weiteren Dichtungen an der Glasscheibe und zwischen
Schutzdach und Handmelder eine Schutzklasse von IP 54,
somit ist ein Einsatz im Außenbereich möglich. Die
Leitungszuführung ist bei den Set IP 54 Meldern nur von
unten möglich. Zur weiteren Ausstattung gehört das
automatische Entriegeln des Druckknopfes beim Öffnen
oder Schließen der Tür bzw. Verriegelung der
Verschlussmechanik bei ausgelöstem Druckknopf, 96°
Öffnungswinkel der Tür und verdeckt liegender
Türverschluss.
Der Melder wird nach DIN EN 54-11 und EN 54-17
hergestellt und ist VdS-Anerkannt.

Technische Daten:

Beschriftung : "Haus / Flamme"
Farbe : RAL 3000, rot
Schutzart : IP 54
Betriebsspannung : Apollo Loop
Ruhestromaufnahme : < 1 mA
Alarmstromaufnahme : 1,5 mA
Temperaturbereich : - 10° bis 50 °C
Material : Stahlblech, pulverbeschichtet
Maße HxBxT/mm : 125 x 125 x 39
Gewicht : 550 g
VdS Nummer : G 297029
SeTec Art.-Nr. : B40112

Oder gleichwertig.

Liefern und montieren.
Menge: 0,000

**01.01.0017 Handfeuermelder als Set für IP 54 "Feuerwher + Haus / Flamme" XP 95**
Handfeuermelder als Set für IP 54 "Feuerwher + Haus / F
lamme" XP 95

Melder zur manuellen Auslösung eines Brandalarms
bzw. einer Gefahrenmeldung. Adressierbarer Metall
Handfeuermelder(2 mm Stahlblech) zum Anschluss an allen
Brandmeldezentralen mit Apollo Protokoll in
Ringbustechnik. Der eingebaut Isolator trennt im
Kurzschlussfall die betreffenden Abschnitte ab. Der
Handfeuermelder erreicht durch das Wetterschutzdach und
den weiteren Dichtungen an der Glasscheibe und zwischen
Schutzdach und Handmelder eine Schutzklasse von IP 54,
somit ist ein Einsatz im Außenbereich möglich. Die
Leitungszuführung ist bei den Set IP 54 Meldern nur
von unten möglich. Zur weiteren Ausstattung gehört das
automatische Entriegeln des Druckknopfes beim Öffnen
oder Schließen der Tür bzw. Verriegelung der
Verschlussmechanik bei ausgelöstem Druckknopf, 96°
Öffnungswinkel der Tür und verdeckt liegender Türversch
luss.
Der Melder wird nach DIN EN 54-11 und EN 54-17
hergestellt und ist VdS-Anerkannt.

Technische Daten:

Beschriftung : "Feuerwehr + Haus / Flamme"
Farbe : RAL 3000, rot
Schutzart : IP 54
Betriebsspannung : Apollo Loop
Ruhestromaufnahme : < 1 mA
Alarmstromaufnahme : 1,5 mA
Temperaturbereich : - 10° bis 50 °C
Material : Stahlblech, pulverbeschichtet
Maße HxBxT/mm : 125 x 125 x 39
Gewicht : 550 g
VdS Nummer : G 297029
SeTec Art.-Nr. : B40122

Oder gleichwertig.

Liefern und montieren.
Menge: 0,000

**01.01.0018 Handfeuermelder als Set für IP 54 "HAUSALARM" XP 95**
Handfeuermelder als Set für IP 54 "HAUSALARM" XP 95

Melder zur manuellen Auslösung eines Brandalarms
bzw. einer Gefahrenmeldung. Adressierbarer Metall
Handfeuermelder(2 mm Stahlblech) zum Anschluss an
allen Brandmeldezentralen mit Apollo Protokoll in
Ringbustechnik. Der eingebaut Isolator trennt im
Kurzschlussfall die betreffenden Abschnitte ab. Der
Handmelder erreicht durch das Wetterschutzdach und den
weiteren Dichtungen an der Glasscheibe und zwischen
Schutzdach und Handmelder eine Schutzklasse von IP 54,
somit ist ein Einsatz im Außenbereich möglich. Die
Leitungszuführung ist bei den Set IP 54 Meldern nur
von unten möglich. Zur weiteren Ausstattung gehört das
automatische Entriegeln des Druckknopfes beim Öffnen
oder Schließen der Tür bzw. Verriegelung der
Verschlussmechanik bei ausgelöstem Druckknopf, 96°
Öffnungswinkel der Tür und verdeckt liegender
Türverschluss.
Der Melder wird nach DIN EN 54-11 und EN 54-17
hergestellt und ist VdS-Anerkannt.

Technische Daten:

Beschriftung : "HAUSALARM"
Farbe : RAL 5005, blau
Schutzart : IP 54
Betriebsspannung : Apollo Loop
Ruhestromaufnahme : < 1 mA
Alarmstromaufnahme : 1,5 mA
Temperaturbereich : - 10° bis 50 °C
Material : Stahlblech, pulverbeschichtet
Maße HxBxT/mm : 125 x 125 x 39
Gewicht : 550 g
VdS Nummer : G 297029
SeTec Art.-Nr. : B40132

Oder gleichwertig.

Liefern und montieren.
Menge: 0,000

**01.01.0019 Handmelder "Rauchabzug"**
Handmelder "Rauchabzug"

Melder zur manuellen Auslösung eines Rauchabzugssystems
bzw. einer Gefahrenmeldung für Innenanwendungen. Zum
Anschluss an verschiedene RWA Zentralen. Der Handmelder
aus Kunststoff bietet eine hohe Formstabilität und eine
problemlose Montage mit beliebiger Leitungszuführung,
drei einzeln ansteuerbaren LED´s, innenliegender
Rücksetz-Taster und eine verschließbare Tür mit großem
Öffnungswinkel (195°). Der Melder ist für den Betrieb
an RWA Zentralen mit Alarm / Endwiderstandskombination
vorgerüstet: Ra = 2,2 KOhm / Re = 10 KOhm.

Es gibt drei verschiedene Farbvariationen des
Handmelders zur Auswahl.

Technische Daten:

Beschriftung : "RAUCHABZUG"
Farbe : RAL 1018 gelb / RAL 7040 grau / RAL 2011 orange
Schutzart : IP 42
Betriebsspannung : 12 - 24 VDC
Material : ABS Kunststoff
Maße HxBxT/mm : 125 x 125 x 36
Gewicht : 200 g
SeTec Art.-Nr. : B10307K / B10308K / B10309K

Oder gleichwertig.

Liefern und montieren.
Menge: 0,000
